# SZK Bestand
Angebotsaufforderung (GAEB 90, DA83)
DV-Nummer: 1907
Währung: EUR
Auftraggeber: Stadt Münster, Amt für Immobilienmanagement, ,

## Metallbauarbeiten Sanierung Unterdecken
Datum: 21.11.25

*Hinweis*
Objektbeschreibung

Bei dem Sanierungsobjekt handelt es sich um den
Gebäudekomplex des Schulzentrums Kinderhaus in Münster-
Kinderhaus. Der zwischen 1978 bis 1981 nach dem
Entwurf des
Architekten Prof. Harald Deilmann errichtete
Gebäudekomplex
beheimatet zurzeit das Geschwister-Scholl-Gymnasium,
die
Geschwister- Scholl-Realschule und ehemals die
Grundschule
am Kinderbach.
Träger dieses Schulkomplexes ist die Stadt Münster.
Das Schulzentrum besteht aus einem großflächigen,
gestaffelten Baukörper (1- 3 Geschosse) mit Vor- und
Rücksprüngen, sowie innenliegenden Innenhöfen. Das
Gebäude ist als Stahlbetonkonstruktion mit
Treppenhauskernen
auf einem gleichmäßigen Stützenraster ausgeführt
worden. Die
Fassade ist mit Betonfertigteilen bekleidet und bildet
einen
Kontrast zu den großflächigen rot gestrichenen
Fensterelemente in den Klassenbereichen und gelb
gestrichenen Fassadenelementen der Erschließungszonen
des
Gebäudes. Als zentraler Raum des Gebäudes ist ein
Schulforum angeordnet, von diesem können die einzelnen
Schultrakte (Verwaltung, Klassentrakte, Bereiche
Fachunterricht, Mensa) erschlossen werden. Die
Innengestaltung des Gebäudes wird ebenfalls durch einen
Kontrast, zwischen einem farbigen Leitsystem, der
farbigen
Ausgestaltung einzelner Bauteiltypen (Türen, technische
Versordungsleitungen, Bodenbeläge) und den
Sichtbetonoberflächen (Decken, Wände) und weißen
Oberflächen der nichttragenden Metallständerinnenwänden
bestimmt.

BITTE BEACHTEN:
Die Pflasterflächen der Schulhöfe sind nur mit
Fahrzeugen
und Gerät mit bis 12,5t zulässigen Gesamtgewicht
befahrbar. Diese Bedingung ist in das Angebot mit
einzukalkulieren.
Das Befahren der Schulhofflächen ist bei der
Schulleitung
anzumelden und nur mit vorheriger Abstimmung mit der
Bauüberwachung und der Schulleitung und als begleitetes
Fahren durchzuführen.

Denkmalschutz

Der gesamte Gebäudekomplex des Schulzentrum
Kinderhaus steht unter Denkmalschutz. Hierzu zählen die
Außenanlagen, die Fassadengestaltung, sämtliche
wandfesten
Einrichtungsgegenstände, das farbige Leitsystem,
sämtliche
Oberflächen der Innenraumgestaltung, sowie die
bauzeitlich
aufgestellten Kunstobjekte.

Sanierungskonzept

Die Stadt Münster strebt eine energetische Sanierung
des
Gebäudes an, welche im Bereich der Fassade erfolgen
soll.
Éin energetisches Kurzgutachten der Stadt Münster aus
dem
Jahr 2018 bildete die Grundlage der Planungen dieser
Fassadensanierung. Dieses Kurzgutachten schlägt als
Maßnahmen eine energetische Sanierung der Fassaden- und
Fensterflächen, sowie der Unterdecken der auskragenden
Bauteile vor. Eine energetische Sanierung der
Beton-Fassadenflächen ist laut Kurzgutachten nicht
vorgesehen
und ist nach weiterführenden Untersuchungen des
Wandaufbaus als nicht sinnvoll umsetzbar anzusehen.

Konzept Sanierung Unterdecken

Nach Vorgabe des Denkmalamts der Stadt Münster sollen
die
farbig beschichteten Unterdecken, welche in den
Eingangsbereichen unter den auskragenden Gebäudeteilen
angeordnet sind, erhalten bleiben und aufgearbeitet
werden.
Im Rahmen der Bestandsuntersuchungen wurde
festgestellt,
das die Dämmung im Bereich der Decken nur noch partiell
vorhanden ist und in weiten Teilen funktionslos, da
Sie auf der
Unterdecke liegt und nicht an der Stahlbetondecke
angebracht
ist. Das Sanierungskonzept für dieses Bauteil sieht
eine
substanzschonende und zerstörungsfreie Demontage der
denkmalgeschützten Bestandsunterdecke im Außenbereich
zur
Aufarbeitung und zum Wiedereinbau der
Bestandsunterdecke vor.

Eine substanzschonende und zerstörungsfreie Demontage
der
einzelnen Stahlplatten- Elemente und der
Unterkonstruktion
bestehenden U- Profilen ist vorgesehen. Die Elemente
sollen
neu in den RAL- Tönen 3001 und 1018 gemäß
Bestandssituation beschichtet werden. Die alte
Deckenaufhängung aus verzinkten Stahl soll durch eine
neue
aus Edelstahl ersetzt werden. Die KMF- Bestandsdämmung
soll
fachgerecht entfernt werden. Die Stahlbetondecke wird
gemäß
Vorgabe Wärmeschutzplanung mit einer neuen
Mineralwolldämmung gedämmt. Die aufgearbeitete und neu
beschichtete Deckenkonstruktion wird nach dem
denkmalgeschützten Ursprungsbild remontiert.

Die Vorgaben der Schulbaurichtlinie, der TRAV und GUV
sind
einzuhalten.

Die Gesamtmaßnahme der Sanierung der Außenbauteile
umfasst die Betonsanierung der Betonfertigteil-
Fassadenelemente inkl. einer neuen
Betonschutzbeschichtung,
sowie die beschriebene energetische Sanierung der
Fensterelemente und Unterdecken. Hierbei sind die
Angaben
und Forderungen des Denkmalschutzes und des
vorliegenden
Fassadengutachtens zu beachten.

Da Sanierungs- Maßnahmen im laufenden Schulbetrieb
durchgeführt werden müssen, können diese nur
Abschnittsweise und in Abstimmung mit der
Objektüberwachung, sowie mit dem Schulträger/ den
Schulleitungen vorgenommen werden. Die Räume werden
einzeln temporär gesperrt und nach Fertigstellung der
Fensterelemente wieder für den
Betrieb freigegeben.
Die Sperrung der Räume ist mit der Bauüberwachung und
der Schulleitung abzustimmen.  Dieses ist in das
Angebot
einzukalkulieren.

Einschränkungen im Bauablauf/ temporäre
Bauunterbrechungen durch Abitur- und
Abschlussprüfungstermine sind mit einzukalkulieren.

Dieses vorliegende Leistungsverzeichnis beinhaltet die
beschriebene Sanierung der Unterdecken.

Die Forderungen des Denkmalschutzes sind zu beachten.

Adresse Sanierungsobjekt:

Schulzentrum Kinderhaus
Geschwister-Scholl-Gymnasium
Geschwister-Scholl-Realschule

Von-Humboldt-Str. 14
48159 Münster

*Hinweis*
SCHLOSSERARBEITEN NACH DIN 18360

ZUSÄTZLICHE TECHNISCHE VERTRAGSBEDINGUNGEN
(ZTV)

1. Allgemeines

Grundlagen für die Ausführung der beschriebenen
Leistungen sind
neben der

DIN 18360  -Metallbauarbeiten
DIN 18299  -Schlosserarbeiten
DIN 18357  -Beschlagsarbeiten
DIN 18364  -Korrisionsschutzarbeiten
DIN 1055  -Lastannahmen
DIN 18357  -Maler- und Lackierarbeiten

alle sonstigen in Betracht kommenden Normen, Werks- und
technischen Vorschriften, soweit in dieser
Ausschreibung keine
darüber hinaus gehenden Forderungen gestellt sind.

2. Allgemeine Forderungen

Für die Ausführung der Arbeiten gelten außerdem die
Pläne und
Details des Architekten sowie vor allem die technische
Beschreibung der einzelnen Positionen. Für die
konstruktiv und
technisch einwandfreie Ausführung ist der
Auftragnehmer allein
verantwortlich.

Sämtliche Maßangaben der Leistungsbeschreibung sind
Circa-Maße. Die genauen Maßangaben für die Ausführung
der
Leistungen sind vom
Auftragnehmer an Ort und Stelle zu nehmen bzw. für
noch nicht
ausgeführte Bauteile aus dem letztgültigen
Planungsstand zu
ermitteln.

Sämtliche, in den nachfolgenden Leistungspositionen
beschriebenen Konstruktionen, einschließlich
Beschlägen und
Materialien müssen den Bedingungen der entsprechenden
DIN und
den jeweiligen Schall- und Brandschutzanforderungen
entsprechen.

Alle Arbeitsabschnitte, Bauweisen usw. sind mit der
Bauleitung
abzustimmen. Der AN hat sämtliche Leistungen zur
Herstellung und
zur Sicherung der von ihm zu errichtenden Bauteile zu
erbringen.

Das Einrichten und Räumen der Baustelle sowie das
Vorhalten der
Baustelleneinrichtung für sämtliche in der
Leistungsbeschreibung
aufgeführten Leistungen, sind in die Einheitspreise
einzurechnen.

Mehrere Arbeitseinsätze und Unterbrechungen
berechtigen nicht zu
Mehrforderungen. Dies gilt ebenso für das eventuelle
Umsetzen von
Geräten und Materialien.

Einbauten, Hilfskonstruktionen usw. des AN sind nach
Abschluss
der Arbeiten zu beseitigen.

Das Gebäude ist aussen bauseits eingerüstet. Der AN
hat alle für
seine Arbeiten zusätzlich erforderlichen Gerüste, auch
über die
Nebenleistung der DIN 18360 hinaus, mit
einzukalkulieren.

In jedem Geschoß sind Höhenpunkte mind. 1-fach
vorhanden.
Weitere erforderliche Meßarbeiten sind vom AN zu
leisten.

Der Bieter hat seine eigene Leistung bis zur Abnahme zu
unterhalten, einschl. der Beseitigung sämtlicher daran
entstandenen
Schäden. Evtl. Nacharbeiten, die zur Erbringung der
vertraglichen
Leistung erforderlich sind, werden nicht gesondert
vergütet.

Sollte der AN der Auffassung sein, daß einzelne zur
funktionsfähigen Erstellung des Werkes notwendigen
Leistungen
unvollständig oder fehlerhaft beschrieben sind, so hat
er in seinem
Anschreiben zum Angebot hierauf hinzuweisen.

Der AN hat, von der bauseits angegebenen NN-Höhe und
den am
Bau vorhandenen Meterrissen ausgehend, alle für seine
Arbeiten
wichtigen
Maße selbst zu ermitteln und plangemäß anzubringen.
Hierfür
erfolgt keine besondere Vergütung.

Entsprechend der hohen Beanspruchung in öffentlichen
Gebäuden
sind sämtliche im LV beschriebenen Leistungen in
stabiler
Ausführung anzubieten.

Alle sichtbaren Teile und Flächen, wie z. B.
Sichtbeton und
Mauerwerk, Putzflächen, Fenster, Türen, Verglasungen,
Bodenflächen usw. sind vor Verschmutzungen aller Art
und
insbesondere vor Funkenflug bei Schweiß-, Trenn- und
Schleifarbeiten sorgfältig zu schützen. Hieraus
entstehende
Beschädigungen trägt der AN.

Sämtliche Konstruktionen sind komplett anzubieten, d.
h. einschl.
aller notwendigen Verbindungsmittel, Anker, Konsolen
und
Grundierungen einschl. Korrosionsschutz, d. h. daß
Leistungen, die
nicht einzeln beschrieben sind, in die entsprechenden
Positionen
einzukalkulieren sind.

Material, Bauteile und Leistungen müssen sämtliche
Anforderungen
erfüllen, welche durch Transport, Herstellungsweise,
Bearbeitung
und Nutzung gestellt werden.

Die Konstruktion des AN müssen alle planmäßig auf sie
einwirkenden Kräfte sicher und mit geringer Verformung
aufnehmen
und in die Tragkonstruktion einleiten. Im Außenbereich
sind alle
Belastungen aus Witterung dauerhaft und sicher
abzuleiten, ohne
ins Gebäudeinnere einzudringen.

Als Fertigungsvorgaben sind die zum
Ausführungszeitraum gültigen
Detailzeichnungen des Architekten, die Statik sowie die
freigegebene Werkplanung des AN maßgebend.
Beabsichtigt der
AN, von den dargestellten Ausführungen abzuweichen, so
sind die
Änderungen mit dem Architekten abzustimmen.

Für alle Leistungen sind vom AN Werkzeichnungen zu
erstellen.
Die Ausführung ist vor Beginn der
Werkstattvorbereitung mit dem Architekten
abzustimmen. Die Zeichnungen sind zur Korrektur
vorzulegen. Die Korrekturen sind
zu übernehmen. Aus den Darstellungen müssen
Konstruktion, Masse, Einbau,
Befestigung und Bauanschlüsse der Bauteile sowie die
Einbaufolge erkennbar sein.
Danach sind die Zeichnungen 3-fach zur Freigabe
vorzulegen:

 1 x für den Architekten
 1 x für den AG
 1 x für die Bauleitung

Dies ist in den Einheitspreisen einzukalkulieren.
Die in den Architektenplänen vorgeschlagenen
Dimensionierungen
sind hinsichtlich statischer Erfordernisse zu
überprüfen. Eventuell
erforderliche statische Nachweise sind einschließlich
der
Prüfgebühren Sache des AN.

Stahlgüten:
Generell S235,

Alle Eckpunkte sind, sofern in der jeweiligen Position
nicht anders
beschrieben, auf Gehrung zu schneiden und zu
verschweißen.

Die Schweißnähte sind als Stumpfnähte ( K- Nähte)
auszuführen.
Sie müssen durchgängig  sein und sind, sofern in der
jeweiligen
Position nicht anders beschrieben, plan zu schleifen.
Sichtbare
Schweißnähte sind nicht erwünscht.

Sämtliche Kanten sind gebrochen bzw, abgerundet (2 mm
Radius)
und entgratet herzustellen. Gemäß den Forderungen der
Landesunfallkasse und
des Gemeindeunfallverbandes.

Unterschiedliche Metalle, aber auch Folien, Kleber,
Kunststoffe,
Dichtstoffe usw. müssen beim Zusammenbau untereinander
und zu
anderen zu berührenden Bauteilen verträglich sein. Zur
Vermeidung
von Kontaktkorrosion sind entsprechende Beschichtungen
und
Trennlagen vorzusehen.

Bei Schneid- und Bohrarbeiten anfallende Späne sind
restlos zu
entfernen. Es wird auf die Gefahr von Rostflecken durch
beschleunigte Spankorrosion hingewiesen.

Bei sämtlichen Arbeiten dürfen keine Verschmutzungen an
bauseitig erbrachten Leistungen entstehen.
Verschmutzte Bauteile
und Oberflächen sind sofort und ohne besondere
Aufforderung und
Vergütung zu reinigen.

Sämtliche Verbindungsteile sind mit bauaufsichtlich
zugelassenen
Dübeln und Schrauben nach statischen Erfordernissen zu
montieren.

Die Leistungspositionen beinhalten jeweils die
technisch wie optisch
vollständige, abgeschlossene und für den Nutzer ohne
weitere
Nacharbeitung nutzbare Leistung, inkl. Herstellung,
Lieferung und
Montage.

Das Gebäude ist bauseitig eingerüstet. Notwendige
Umbauten des
bauseitigen Fassadengerüstes zur Ausführung der eigenen
Leistung sind vor Beginn der Werkplanung in Abstimmung
mit der
Bauleitung und der Firma, die das Gerüst stellt,
rechtzeitig zu
klären. Verbeulte oder beschädigte Konstruktionen
dürfen nicht
eingebaut werden.

Die in den Zeichnungen und im LV angegebenen
Profilquerschnitte
und Befestigungskonstruktionen, wie Abstandhalter,
Dübel,
Wandkonsolen usw. , sind zu überprüfen und
gegebenenfalls den
statischen Anforderungen entsprechend zu ändern.
Besonders die
Treppengeländer, Wandhandläufe und Gitterroste müssen
entsprechend der starken Beanspruchung genügend stabil
und
schwingungsfrei montiert
werden.

Der Auftragnehmer hat für diese Ausführung zu
garantieren und die
für eine ausreichende Stabilität erforderlichen
Profilquerschnitte und
Befestigungen auszuführen und in die Einheitspreise
einzukalkulieren.

Sämtliche erforderlichen Befestigungen und
Verankerungen
gehören einschl. Lieferung aller hierzu notwendigen
Materialien
sowie Herstellen von Dübel- und Ankerlöchern zur
Leistung des
Auftragnehmers.

Ankerlöcher bzw. Aussparungen sind bauseits nicht
vorhanden. Die
Verankerung erfolgt  in der Regel auf Beton oder
Mauerwerk. Sie ist
unsichtbar auszuführen.

Für die Montage zugelassen sind nur nichtrostende
Stahlrohrdübel,
die den einschlägigen Vorschriften entsprechen. Die
Verwendung
von Plastikdübeln ist n i c h t  zugelassen.

Stark belastete Bohrdübel müssen mind. 7,5 cm Abstand
von
Betonkanten und 15 cm Abstand von Mauerwerkskanten
haben.
Soweit bauseits Dübel,
Halteschienen und Stahllatten eingebaut  wurden, sind
diese vor
Benutzung auf Verwendbarkeit zu überprüfen.

3. Korrosionsschutz

Alle Stahlteile für die keine Verzinkung
vorgeschrieben ist, sind vor
dem Versand allseitig metallisch blank zu entrosten,
zu entzundern
und mit einem Korrosionsschutz - Grundanstrich zu
versehen, der
bis zum endgültigen Anstrich nicht durchrostet. Der AN
haftet dafür,
wenn sich infolge von minderwertiger Grundierung der
später
aufgebrachte Deckanstrich löst.

Alle der Bewitterung ausgesetzten Stahlteile sind
feuerverzinkt
auszuführen. Mindestschichtdicke der Verzinkung gem.
DIN. Alle
eventuell auftretenden Beschädigungen sind s o f o r t
  durch eine
Kaltverzinkung zu beseitigen.
Das Schneiden, Bohren oder Schweißen nach der
Verzinkung ist
grundsätzlich nicht zugelassen. Sofern sich dies aus
transport- oder
montagetechnischen Gründen nicht vermeiden lässt, sind
die
entsprechenden Stellen kalt nachzuverzinken. Für die
Korrisionsschutzarbeiten gilt jeweils die DIN 55928-T-
4-7.

Alle notwendigen Bohrungen sind vor dem Verzinken
auszuführen.
Sie sind so anzuordnen, dass kein Wasser in die
Profile eindringen
kann bzw. eingedrungendes Wasser wieder ablaufen kann.

4.
Kurz vor der Übergabe des Gebäudes an den Bauherrn sind
sämtliche  erbrachten Leistungen im Rahmen der
Einheitspreise in
einer Endkontrolle zu überprüfen, die Scharniere und
beweglichen
Beschläge zu ölen bzw. einzufetten und die leichte
Gängigkeit
herzustellen.

5.
Die vorgenannten Bedingungen und Leistungen sind in die
Einheitspreise mit einzukalkulieren. Sie werden nicht
gesondert
vergütet.

6.
Mit den im Leistungsverzeichnis enthaltenen Angaben
über Bauart,
Bauteil, Baustoff und Abmessungen gelten auch der
Herstellungsvorgang und -ablauf bis zur fertigen
Leistung unter
Zugrundelegung der anerkannten Regeln der Technik und
der
gesetzlichen und behördlichen Vorschriften als
beschrieben.

Hierbei bedeutet "Bauart" das Herstellen durch
Zusammenfügen
der Stoffe und Bauteile bis zur fertigen Leistung.

7.
Für die Ausführung der Schlosserarbeiten gelten die
entsprechenden DIN-Vorschriften.

8.
Sofern in der Leistungsbeschreibung die Ausführung "
nach
besonderer Anordnung des AG " vorgeschrieben ist
bedeutet dies,
dass auch mit der Vorbereitung zur Ausführung erst nach
besonderer Aufforderung durch den AG zu beginnen ist.

9.
Die Preise enthalten die Lieferung des erforderlichen
Materials,
einschl. Transport, Zwischenlagerung und Montage an der
Baustelle in fertiger Arbeit.

10.
Lagerflächen können vom AG nur bedingt zur Verfügung
gestellt
werden und sind im Vorfeld mit der Bauleitung
abzustimmen.

11.
Vom AN ist innerhalb von zwei Wochen nach
Auftragserteilung ein
Terminplan über die Abwicklung seiner Leistungen der
Bauleitung
vorzulegen. Hierfür erfolgt keine besondere Vergütung.

12.
Alle, aufgrund der zusätzlichen technischen
Vorschriften
ersichtlichen, notwendigen, in der folgenden
Leistungsbeschreibung  nicht extra erwähnten Arbeiten,
sind in die
EP mit einzukalkulieren.

13.
Die Leistungen sind nach VOB Teil C, allgemeine
technische
Vorschriften, anzubieten und auszuführen. Es gelten
alle
untergeordneten DIN- Vorschriften, die bestehen und
die im Falle
eines Zusammenbaues aus Einzelteilen Gültigkeit haben.

Weiterhin gilt das Merkblatt 329 vom Verband deutscher
Feuerverzinker - Anstrich auf verzinktem Stahl.

14.
Der Schweißnachweis EXC2 (nach DIN 1090-2)
(Schadensfolgeklasse CC2, Beanspruchungsklasse SC1,
Herstellungskategorien PC1 bis PC2)
wird vorausgesetzt

15.
Vor Produktion sind sämtliche Maße am Bau zu prüfen.
Maßunstimmigkeiten sind sofort mit der Bauleitung zu
klären.
Abweichungen sind so rechtzeitig  zu beanstanden, dass
innerhalb
des geplanten Termins Behebung, ggf. Disposition
möglich sind.

*Hinweis*
MALER- UND LACKIERARBEITEN
NACH DIN 18363/18366

ZUSAETZLICHE TECHNISCHE VERTRAGSBEDINGUNGEN (ZTV)

ZTV 01 Allgemeines
Die zu erbringenden Leistungen umfassen
- die Tapezier-und Innenanstricharbeiten von Waenden
  und Decken bestehend aus Kalk-, bzw. Gipsputz und
  Gipskarton mit Vlies-Beschichtungen.
- den Anstrich von Stahl-Elementen wie Tueren und
  Zargen, Treppengelaendern, Stuetzen und Einbauteile.
- sowie Untergrundvorbehandlung und evl. Spachtelung
  der jeweiligen Bauteile.
- Ausfuerung der Leistungen in allen Geschossen und
  Hoehenlagen.

ZTV 02 Technische Grundlagen
Technische Grundlagen fuer die Ausfuehrung der Maler-,
Lackier- und Tapezierarbeiten sind die VOB Teil C
insbesondere
- DIN 18363 Maler- und Lackierarbeiten,
- DIN 18 364 Korrosionsschutzarbeiten an Stahl- und
  Aluminiumbauteilen
- DIN 18 540 Abdichten von Außenfugen im Hochbau mit
  Fugendichtungsmassen
- DIN V 18 550 Putz und Putzsysteme - Ausführung
- Für Bodenversiegelungen und -beschichtungen
  WHG Wasserhaushaltgesetz (Anforderung an das
  Einleiten von Abwasser)
- DIN 18451 Geruestbauarbeiten

sowie alle einschlaegigen DIN-Normen,
Guetebestimmungen und Verarbeitungsrichtlinien, auch
der Hersteller, in ihrer jeweils neuesten Fassung,
soweit im LV nichts anderes bestimmt ist.

Baustoffe:
Einzubauende Materialien und Stoffe dürfen die
Gesundheit
der Nutzer nicht beeinträchtigen.
Als Zielwert für die Summe der flüchtigen organischen
Verbindungen
wird ein TVOC-Wert < 1000 µg/m³ für Neubauten und
umfangreiche
Umbaubauten angestrebt.
Bei Schulen und Kindergärten gilt der Zielwert < 500
µg/m³.
Die Werte gelten vor Bezug der Einrichtung.
Die Stadt Münster wird stichprobenartig mehrere
Objekte im Jahr,
mit dem Ziel in einem Zeitraum von 2 Jahren Grenzwerte
festzulegen,
überprüfen.
Der Formaldehydzielwert beträgt < 60 µg/m³
Einzubauende Materialien und Stoffe dürfen die Umwelt
nicht belasten.
Insbesondere Verbundstoffe und schwer recyclebare
Stoffe sollen nach
Möglichkeit vermieden werden. Auf eine Verwendung von
Tropenholz
wird grundsätzlich verzichtet. Vorrangig sind FSC und
PEFC zertifizierte
Hölzer einzubauen. Anstelle PVC-haltiger Produkte sind
grundsätzlich
geeignete, gleichwertige PVC-freie Produkte zu
verwenden.

ZTV 03 Lieferung / Einbau
Saemtliche Bauleistungen verstehen sich mit
auftragnehmerseitiger Lieferung und Einbau aller
erforderlichen Stoffe (Baustoffe, Bauhilfsstoffe und
Betriebsstoffe), sofern im Leistungsverzeichnis nicht
bauseitige Lieferung ausdruecklich erwaehnt ist.

ZTV 04 Untergrund
Der Untergrund besteht aus Stahlbeton, Mauerwerk,
Kalkputz, Gipsputz und Kalkzementputz, sowie
Gipskarton,
vorgrundierten Stahlteilen und lackierten Stahlteilen
im
Bestand. Die zu bearbeitenden Flaechen werden grob
gereinigt uebergeben. Der AN hat die fuer seine
Arbeiten
notwendigen Feinreinigungen durchzufuehren.
Der AN hat den Untergrund fuer seine Leistung auf
Eignung zu pruefen. Die Untergrundvorbehandlung hat
gem. DIN bzw. Herstellervorschriften zu erfolgen. Der
beanstandungsfreie Beginn einer jeden Einzelleistung
stellt die Anerkennung des vorgefundenen Untergrundes
dar. Sichtbare Maengel im Untergrund oder bei den
Vorleistungen oder zu befuerchtende Schaeden an den
fertigen Leistungen der Vorgewerke sind dem
Auftraggeber schriftlich anzuzeigen.

ZTV 05 Ausfuehrung
(Maler-, Lackier und Tapezierarbeiten)

Bei mehrschichtig aufgebauten Anstrichen sind
grundsaetzlich nur Materialien von einem Hersteller zu
verwenden.

Alle Stoffe muessen in Originalverpackung des
Herstellers angeliefert und verarbeitet werden.

Das vom AN angebotene Anstrichsystem muss der
Qualitaetsvorgabe und dem Aufbau entsprechen. Der
Nachweis der Gleichwertigkeit verbleibt beim AN. Die
vom AN verwendeten Anstrichsysteme sind in den
jeweiligen Positionen unter den Bieteranagben zu
benennen.

Für die beschriebenen Reinigungs-, Entschichtungs- und
Entsorgungspositionen wird auf die gültigen Gesetze,
örtlichen Verordnungen, Satzungen und
Transportbestimmungen verwiesen, die bei den
zuständigen Behörden zu erfragen sind. Behördliche
Forderungen und Auflagen sind, soweit nicht besonders
beschrieben, entsprechend einzukalkulieren.

FARBTÖNE:

Sind die Farbtöne in der Ausschreibung nicht exakt
benannt, so gelten für Dispersions-, Silikat- und
Lackfarbenanstriche sowie Putz- und Bodenbeschichtungen
folgende Farbstufen:

- "weiß" bzw. "altweiß" Weißtöne, die vom Hersteller
als
  Standardqualität zum Grundpreis geliefert werden
- "hell getönt" Farbtöne der Abtönstufe 8 und heller
- "mittel getönt" Farbtöne im Bereich der Abtönstufen
7 bis 4
- "satt getönt" Farbtöne der Abtönstufe 3 und bunter
oder dunkler

Die Eingruppierung ist durch visuellen Abgleich an Hand
von zehnstufigen Farbleitern der Farbkarte Voll- und
Abtönfarbe vorzunehmen.

Fuer Lackierarbeiten gilt die vorgenannte Einstufung
nicht. Weisse und farbige Lackierungen nach dem
Standardsortiment des Herstellers werden gleich
gewertet.

1. "Anstrich Stahlflaechen unbehandelt"
  Der Anstrich unbehandelter Stahlflaechen ist wie
folgt auszufuehren:
- Flaechen entrosten und entfetten
(Oberflächenvorbereitungsgrad ST 2)
- Grundbeschichtung auf ganzer Flaeche
- Zwischenbeschichtung mit Haftgrund  oder Vorlack
- Schlussbeschichtung

2. "Anstrich Stahlflaechen verzinkt"
  Der Anstrich verzinkter Stahlflaechen ist wie folgt
auszufuehren:
- Metallflaechen mit Uni-Reiniger gem. BFS-Merkblatt
Nr. 5 gruendlich
  reinigen, Entfernen/ reinigen der Zinkseifen,
Schadstellen entrosten
  (Oberflächenvorbereitungsgrad St. 2)
- Grundanstrich 2K- Epoxi- Haftgrund
- Zwischenanstrich
- Schlussanstrich mit 2 K PUR-Acryllack seidenmatt
oder glaenzend.

3. "Anstrich Stahlflaechen grundiert"
  Der Anstrich grundierter Stahlflaechen ist wie folgt
auszufuehren:
- Grundierte Flaechen auf Trag- und Haftfaehigkeit
pruefen. Lose
  Anstrichteile entfernen, Schadstellen entrosten,
Flaechen gruendlich
  anschleifen und saeubern (Normheitsgrad St.2)
- Grundanstrich der Schadstellen mit 2
K-Aqua-Epoxi-Primer
- Zwischenanstrich je nach Bauteil mit Epoxi-Haftgrund
oder Vorlack
- Schlussanstrich mit Seidenmatt-Lack
Der Anstrichaufbau ist auf die vorhandene bauseitige
Grundierung
zwingend abzustimmen.

4. "Anstrich bestehender bereits behandelter
Stahlflaechen - innen"
  Der Anstrich bereits behandelter bestehender
Stahlbauteile innen
  z.B. Stahltueren, -zargen, Gelaender, Gitter u.ae.
mit intaktem Anstrich,
  ist wie folgt auszufuehren:
- Untergrundvorbehandlung: Intakten Anstrich auf Trag-
und Haftfaehigkeit
  pruefen, nicht tragfaehige Anstrichteile entfernen.
Flächen gemaeß BSF-
  Merkblatt Nr. 6 gruendlich reinigen, anschleifen und
saeubern. Schadstellen
  bzw. Roststellen mit haftvermittelnder Grundierung
(2K) grundieren
- Grundanstrich der Schadstellen mit haftvermittelnder
Grundierung (2K)
- Zwischenanstrich Seidenmatt-Lack (2K)
- Schlussanstrich Seidenmatt-Lack (2K)

4.1 "Anstrich bestehender bereits behandelter
Stahlflaechen - aussen"
  Der Anstrich bereits behandelter bestehender
Stahlbauteile aussen
  z.B. Fenster, Stahltueren, -zargen, Gelaender,
Gitter u.ae. mit intaktem
  Anstrich, ist wie folgt auszufuehren:
- Untergrundvorbehandlung: Intakten Anstrich auf Trag-
und Haftfaehigkeit
  pruefen, nicht tragfähige Anstrichteile entfernen.
Flächen gemäß BSF-
  Merkblatt Nr. 6 gründlich reinigen, anschleifen und
säubern. Schadstellen
  bzw. Roststellen mit haftvermittelnder Grundierung
(2K) grundieren
- Grundanstrich der Schadstellen mit haftvermittelnder
Grundierung (2K)
- Zwischenanstrich Seidenmatt-Lack (2K)
- Schlussanstrich Seidenmatt-Lack (2K)

5. "Anstrich bestehender bereits behandelter
Holzflaechen"
  Der Anstrich bereits behandelter bestehender
Holzbauteile, Innen, mit
  intaktem Anstrich ist wie folgt auszufuehren:
- Untergrundvorbehandlung: Intakten Anstrich auf Trag-
und Haftfaehigkeit
  pruefen. Lose Anstrichteile entfernen. Flaechen
gruendlich anschleifen
  und saeubern
- Grundanstrich der Schadstellen
- Zwischenanstrich mit Vorlack abgestimmt auf den
Schlussfarbton
- Schlussanstrich mit Seidenmatt-Lack

6. "Anstrich unbehandelter Holzflaechen"
  Der Anstrich behandelter Holzbauteile,Innen, ist wie
folgt auzufuehren:
- Untergrundvorbehandlung: anschleifen und saeubern
der Flaechen
- Grundanstrich
- Zwischenanstrich mit Vorlack, abgestimmt auf den
Schlussfarbton
- Schlussanstrich mit Seidenmatt-Lack

7. "Anstrich unbehandelter Aluminiumflaechen"
- Untergrundvorbehandlung: Metallflaechen gem. BFS
Merkblatt Nr. 6
  gruendlich reingen und entfetten
- Grundanstrich Epoxi-Haftgrund
- Zwischenanstrich Epoxi-Haftgrund
- Schlussanstrich Seidenmatt-Lack

8. "Anstrich unbehandelter Kupferflaechen"
- Untergrundvorbehandlung: Metallflaechen gem. BFS
Merkblatt Nr. 6
  gruendlich reingen und entfetten
- Grundanstrich 2K Epoxi-Haftgrund
- Zwischenanstrich Heizkoerperlack
- Schlussanstrich Heizkoerperlack

ZTV 06 Nebenleistungen
Ergaenzend zur VOB sind nachfolgende Leistungen-
Nebenleistungen, die nicht besonders verguetet werden.
Diese Leistungen sind in die Einheitspreise
einzukalkulieren.

1. Alle sich aus den allgemeinen Regelungen fuer
Bauarbeiten und den ZTV ergebenden Leistungen sind
Nebenleistungen, sofern sie im Leistungsverzeichnis
keine besondere Erwaehnung gefunden haben.

2. Dichtungen
Dicht-Schnuere bzw. Dichtungsprofile der
Tuerzargen, die schon vor Anstrich vorhanden sind,
muessen vor dem Anstrich aus den Profilen
herausgezogen und hochgehaengt werden. Nach dem
Abtrocknen der Anstriche muessen die
Dichtungsprofile wieder in die Zargen eingezogen
werden.

3. Farbproben
Das Ansetzen von Farbproben verschiedener
Anstriche. Farbmuster sind bis zu einer Groesse von
ca. 2,00 qm anzusetzen, so dass eine Beurteilung
der Farbtoene, auch in Bezug auf ihr optisches
Gewicht, moeglich ist.

4. Abkleben
Abkleben nicht entfernbarer Dichtungsprofile sowie
das Entfernen des Klebestreifens nach Anstrich.
Das Abkleben für das exakte Trennen von Anstrichen
unterschiedlicher Farbe bzw. Farbtoene, sowie das
Entfernen der Abdeckbaender nach Fertigstellung.

5. Reinigung Untergrund
Reinigen des Untergrundes von grober Verschmutzung,
z.B.Gipsreste, Moertelreste, in kleinen Flaechen bis
zu 1.00 qm Einzelgrosse

6. Besondere Schutzmassnahmen
(sofern im Leistungsverzeichnis nicht besonders
erwähnt.)
Besondere Massnahmen zum Schutz von Bauteilen, wie
Abkleben von Fenstern und Tueren, von eloxierten
Beschlagsteilen, Abdecken von Belaegen und
technischen Geraeten, Schutzabdeckungen,u.ae.
einschl. Liefern der hierzu erforderlichen Stoffe
und Entsorgung.
Schutzabdeckung von Möbeln und Wänden, innen
einschließlich Abkleben, Unterhaltung und späterer
Beseitigung/Entsorgung.

7. Hoehenfestpunkte
Herstellen von zusaetzlichen Hoehenfestpunkten
ueber die bauseits vorhandenen Hoehenfestpunkte
hinaus, die zur Durchfuehrung der eigenen
Leistung erforderlich sind.

8. Verunreinigungen, Schutt und Abfaelle, die durch
die eigenen Arbeiten des Bieters anfallen, sind
unaufgefordert zu beseitigen.

*Hinweis*
Vorbemerkungen

Dieser Leistungsbeschreibung liegen die DIN 18299
Allgemeine Regelungen
für Bauarbeiten jeder Art, die Technischen Richtlinien
für Maler- und
Lackiererarbeiten vom Bundesausschuss Farbe und
Sachwertschutz
(BFS-Merkblätter) und Herstellervorschriften zugrunde.

Für die notwendigen Reinigungs-, Entschichtungs- und
Entsorgungsarbeiten wird auf die gültigen Gesetze,
örtlichen
Verordnungen, Satzungen und Transportbestimmungen
verwiesen. Diese sind
bei den zuständigen Behörden zu erfragen. Behördliche
Forderungen und
Auflagen sind, soweit nicht besonders beschrieben,
entsprechend zu
berücksichtigen.

Außerdem gilt:
Für Maler- und Lackierarbeiten:
DIN 18363 Maler- und Lackierarbeiten

*Hinweis*
Abgehängte hinterlüftetete
Metallunterdecke aus großformatigen
glatten Stahlblechen

Unterkonstruktionen sind flucht- und
lotrecht, statisch bemessen, den Formaten
der jeweiligen Bekleidungselemente
angepasst zu montieren. Die Art der
Verbindungen und der Befestigungen der
Einzelteile, der Unterkonstruktion und der
Bekleidungselemente untereinander
gemäß den statischen Vorgaben, ist so
auszuführen, dass sie die Bewegungen an
den Bauteilen und dem Bauwerk
geräuscharm aufnehmen können.
Schraubenverbindungen sind gegen
selbstständiges Lösen zu sichern. Für
Verbindungen und Befestigungen dürfen
nur korrosionsbeständige, zugelassene
Materialien verwendet werden.
Unterlegplatten oder Keile, die dem
Höhenausgleich der Konstruktion dienen,
müssen aus geeignetem Material und in
ihrer Lage gesichert sein. Bei der Montage
des Tragprofils und der Bekleidung sind
vorgesehene Gleitmöglichkeiten zwingend
zu beachten. Bei Streiflicht sichtbar
werdende Unebenheiten in den
Oberflächen der Bekleidungselemente sind
zulässig, wenn diese die Grenzwerte nach
DIN 18202 und DIN 18202-2 nicht
überschreiten. Werden an die Ebenheit
erhöhte Anforderungen nach DIN 18202
(Toleranzen im Hochbau), Tabelle 3, Zeile
7 oder sonstige erhöhte Anforderungen an
die Maßhaltigkeit, gegenüber den in den
oben genannten Normen aufgeführten
Werten gestellt, so sind die zutreffenden
Maßnahmen gemäß der VOB in der
aktuellen Fassung besondere Leistungen
und werden extra vergütet.

Es gelten folgende Normen und
Richtlinien in den aktuellen Fassungen

DIN EN Normen:

DIN EN 485-2
Aluminium und Aluminiumlegierungen -
Bänder, Bleche und Platten - Mechanische
Eigenschaften

DIN EN 573-3
Aluminium und Aluminiumlegierungen -
Chemische Zusammensetzung und Form
von Halbzeugen

DIN EN 1090-1
Tragende Stahl- und Aluminiumbauteile -
Allgemeine Lieferbedingungen

DIN EN 1090-2
Ausführung von Stahltragwerken und
Aluminiumtragwerken - Technische Regeln
für die Ausführung von Stahltragwerken

DIN EN 1090-3
Ausführung von Stahltragwerken und
Aluminiumtragwerken - Technische Regeln
für die Ausführung von
Aluminiumtragwerken

DIN EN 1090-4
Technische Anforderungen an tragende,
dünnwandige, kaltgeformte Bauelemente
und Bauteile für Dach-, Decken-, Boden-
und Wandanwendungen aus Stahl

DIN EN 1090-5
Technische Anforderungen an tragende,
dünnwandige, kaltgeformte Bauelemente
und Bauteile für Dach-, Decken-, Boden-
und Wandanwendungen aus Aluminium

DIN EN 1991-1
Einwirkungen auf Tragwerke

DIN EN 1993-1
Bemessung und Konstruktion von
Stahlbauten

DIN EN 1999-1
Bemessung und Konstruktion von
Aluminiumtragwerke

DIN EN 1995-1
Bemessung und Konstruktion von
Holzbauten

DIN EN 14782
Selbsttragende Dachdeckungs- und
Wandbekleidungselemente für die Innen-
und Außenanwendung aus Metallblech

DIN EN 14783
Vollflächig unterstützte Dachdeckungs- und
Wandbekleidungselemente für die Innen-
und Außenanwendung aus Metallblech

DIN EN 755
Aluminiumund Aluminiumlegierungen -
Stranggepresste Stangen, Rohre und
Profile

DIN EN 13501
Klassifizierung von Bauprodukten und
Bauarten zu ihrem Brandverhalten

DIN EN 10088
Nichtrostende Stähle

DIN EN 13162
Wärmedämmstoffe für Gebäude -
werkmäßig hergestellte Produkte aus
Mineralwolle

DIN EN 13501
Klassifizierung von  Bauprodukten und
Bauarten zu ihrem Brandverhalten

DIN EN 62305
Blitzschutz (VDE 0185)

DIN Normen:

DIN 1055
Einwirkungen auf Tragwerke

DIN 4420
Arbeits- und Schutzgerüste

DIN 4426
Einrichtung zur Instandhaltung baulicher
Anlagen

DIN 18202
Maßtoleranzen im Hochbau - Bauwerke

DIN 18516
Außenwandbekleidungen, hinterlüftet

DIN 55634
Beschichtungsstoffe - Korrosionsschutz
von tragenden dünnwandigen Bauteilen
aus Stahl

DIN 59231
Wellbleche und Pfannenbleche,
oberflächenveredelt - Maße, Masse und
statische Werte

DIN 4108
Wärmedämmung im Hochbau

DIN 4109
Schallschutz im Hochbau

DIN 4102
Brandverhalten von Baustoffen und
Bauteilen

DIN 4113
Aluminiumkonstruktionen unter vorwiegend
ruhender Belastung

DIN 17611
Anodisch oxidierte Erzeugnisse aus
Aluminium

DIN 18202
Toleranzen im Hochbau; Bauwerke

DIN 18299
VOB Teil C ATV allgemeine Regelungen
für Bauarbeiten jeder Art

DIN 18338
VOB Teil C ATV Dachdeckungs- und
Dachabdichtungsarbeiten
(Außenwandbekleidungen)

DIN 18351
VOB Teil C ATV, vorgehängte hinterlüftete
Fassaden

DIN 18360
VOB Teil C ATV, Metallbauarbeiten

DIN 18516
Außenwandbekleidungen, hinterlüftet

DIN EN ISO Normen:

DIN EN ISO 12944
Beschichtungsstoffe-Korrosionsschutz von
Stahlbauten durch Beschichtungssysteme

Technische Richtlinien und
Verordnungen:

ETB Absturzsicherung
ETB-Richtlinie " Bauteile, die gegen
Absturz sichern"

DASt 016
DASt-Richtlinie 016 - Bemessung und
konstruktive Gestaltung von Tragwerken
aus dünnwandigen kaltgeformten Bauteilen

Arbeitsstättenverordnung
Verordnung über Arbeitsstätten (ArbStättV)

Technische Baubestimmungen des
Deutschen Institut für Bautechnik (DIBt)

Landesbauordnungen der Bundesländer

Weitere Regeln und Dokumente:

IFBS-Fachregeln des Metallleichtbau

Zentralverband des Deutschen
Dachdeckerhandwerks e.V. (ZVDH)
Richtlinien für die Planung und Ausführung
von Dächer mit Abdichtungen -
Flachdachrichtlinie

Zentralverband des Deutschen
Dachdeckerhandwerks e.V. (ZVDH)
Regeln für Metallarbeiten im
Dachdeckerhandwerk

Statischer Nachweis:
Für die nachfolgend beschriebene
Paneelunterdecke inkl. aller Teile wie UK,
Distanzhalter, Verschraubung,
Verdübelung, etc. ist vom Auftragnehmer
ein objektbezogener statischer Nachweis in
prüfbarer Form oder eine allgemeingültige
"Typenstatik" entsprechend der DIN 18516
teil zu erstellen und in den Einheitspreisen
einzurechnen. Die Gebäudehöhe,
Windlasten und Gebäudegeometrie ist
hierbei zu berücksichtigen.

Materialaufbau Verkleidungsplatten aus
Aluminium:
Beplankung beidseitig mit 0,3 - 0,5 mm
dicken Aluminiumblechen, Kernwerkstoff
aus Kunststoff (Baustoff Klasse B2) oder
mineralisch (Baustoff Klasse B, s1, d0 und
A2, s1,d0)

Konstruktionsmerkmale:
Das Tragwerk der Fassade besteht aus
T-förmigen, stranggepreßten oder
gekanteten Aluminiumprofilen der
Legierung AIMgSi 0,5 F22 (EN AW 6060).

Die Verankerung des Tragwerkes erfolgt
über z.B. ca. 80mm lange L-förmige
Profilhaltern, die mit bauaufsichtlich
zugelassenen Befestigungsmitteln und
druckfesten Zwischenlagen als thermische
Trennung am Baukörper befestigt werden
müssen.

Die vertikal durchlaufenden Profile der
Unterkonstruktion werden formschlüssig
(Verzahnung) und mit Blechschrauben an
den Profilhaltern befestigt.

Die äußere Unterdeckenfläche muss
absolut eben und flächig sein. Bei Bedarf,
insbesondere bei größeren
Fassadenflächen und in den
Gebäudeeckbereichen mit erhöhten
Windsoglasten sind zusätzlich verdeckt
liegende Winkelprofile und Tragprofile
rückseitig anzubringen. Die Konstruktion
wird nicht sichtbar befestigt.

Antidröhn-Beschichtung der
Fassaden-Formteile
Fassaden-Formteile sind rückseitig mit
einer Antidröhnmasse von mindestens 1,5
mm Dicke zu beschichten. Der Anteil der
beschichteten Flächen darf 50 % der
Gesamtfläche nicht unterschreiten. Das zur
Anwendung kommende
Beschichtungsmaterial muss der
Baustoffklasse B1 nach DIN 4102
entsprechen.

Wärmedämmung der zu bekleidenden
Wandflächen
Zu dämmen ist die gesamte Wandfläche
sowie alle Anschlussbereiche der
Gebäudeöffnungen. Als Dämmstoff ist
schwarz kaschierte Mineralfaser
einzusetzen. Wärmeleitfähigkeitsgruppe:
035, Baustoffklasse nach DIN 4102: A1,
Dämmdicke: 140 mm. Die Verlegung und
Befestigung muss nach den Richtlinien des
Dämmstoff-Herstellers erfolgen.

Hinterlüftung:
Die Aluminiumbleche sind mit einem
lichten Abstand ca. 95 mm vor der
Wärmedämmung zu montieren. Die
Ausführung der Unterkonstruktion und die
Befestigung der Verkleidung gewährleisten
eine ungehinderte Hinterlüftung der
gesamten Außenschicht und aller
abgeschlossenen Teilbereiche.

Hebeeinrichtungen und Gerüste:
Hebeeinrichtungen  z.B. Kran,
Lastenaufzug, etc. für den
Materialtransport zur Montagestelle sind in
die Einheitspreise mit einzukalkulieren,
ebenso erforderliche Montagegerüste auf
den Dachterrassen/Staffelgeschossen.

Montage- und Verlegepläne:
Montage- und Verlegepläne sind auf der
Grundlage der Architektenpläne rechtzeitig
zu erstellen. Die Pläne sind dem
Architekten rechtzeitig zur Prüfung
vorzulegen. Die Montage erfolgt erst nach
deren Freigabe. Die Detailzeichnungen des
Architekten sind der Ausschreibung
beigefügt.

Oberfläche in RAL  für alle sichtbaren
Fassadenelemente.

### Titel 01 Bauabschnitt 1 Sanierung Unterdecken

*Hinweis*
Bauabschnitt 1:

Geplanter Ausführungszeitraum: 02.03.26- 24.04.26
(Siehe Bauzeitenplan)

#### Bereich 01.01 Allgemeine Positionen

**01.01.010 Bestandsaufnahme und Dokumentation der Deckenkonstruktion**
Bestandsaufnahme und Dokumentation der
Deckenkonstruktion
Exaktes Aufmaß der Bestanddecken und Aufhängepunkten
zur denkmalgerechten Wiederherstellung der Unterdecken
BA1 -BA3

Bereitstellung der Unterlagen in digitaler Form zur
Dokumentation für das städtische Denkmalamt

Gilt für alle Bauabschnitte!
Menge: 1,000 St

**01.01.020 Werkplanung**
Die Anfertigung von Werkstatt- und Montagezeichnungen
für
die Fassadenkonstruktionen, sowie Fassadenbekleidung.

Der Auftragnehmer hat vor Auftragserteilung den
Nachweis zu
führen, dass er in der Lage ist, diese Zeichnungen mit
CADProgramm
kurzfristig zu erstellen (z.B. Vorlage von
Zeichnungen, Referenzobjekte etc.).

Alle Werkstatt- und Montagezeichnungen sind auf der
Grundlage
der Werk- und Detailpläne des Architekten unter
Berücksichtigung
der statischen Berechnungen zu erstellen.
Vor Fertigung sind Beschreibungen /
Werkstattzeichnungen /
Fertigungszeichnungen, sowie alle geforderten Details,
insbesondere
über die Anschlüsse an den Baukörper im entsprechenden
Massstab durch den AN zu erstellen und zur

Freigabe vorzulegen. Eine Fertigung der Elemente kann
erst
nach erfolgter Freigabe erfolgen.
Aus den Darstellungen müssen Konstruktion, Masse,
Einbau,
Befestigung und Bauanschlüsse der Bauteile, Fugenbild,
sämtliche
Elementabmessungen, sowie die Einbaufolge
erkennbar sein (in Anlehnung an DIN 18360, Zif.
3.1.1.3, jedoch Abschnitt 3.2-3.13).

Der Auftragnehmer hat rechtzeitig, spätestens 30
Werktage
vor Fertigungsbeginn, die komplette Konstruktions- und
Übersichtszeichnungen der Anlage (Plankopien, 2-fach)
vorzulegen.

Die Vorlage von Teilen der Werkstattzeichnungen ist nur
nach Rücksprache mit dem Architekten möglich.
Der Bieter erklärt sich bereit, ohne besondere
Vergütung
im Bedarfsfall Alternativen zur Konstruktion anzubieten
und zeichnerisch darzustellen.

Gilt für alle Bauabschnitte!
Menge: 1,000 psch

**01.01.030 Statischer Nachweis**
Für die nachfolgend beschriebene abgehängte
Stahlunterdecke im Außenbereich inkl. aller Teile wie
UK,
Distanzhalter, Verschraubung, Verdübelung, etc. ist vom
Auftragnehmer ein objektbezogener statischer Nachweis
in
prüfbarer Form oder eine allgemeingültige "Typenstatik"
entsprechend der DIN 18516 zu erstellen und in den
Einheitspreisen einzurechnen. Die Gebäudehöhe,
Windlasten und Gebäudegeometrie ist hierbei zu
berücksichtigen.

Gilt für alle Bauabschnitte!
Menge: 1,000 psch

**01.01.040 Baustelleneinrichtung**
Einrichten und Räumen der Baustelle, Vorhalten der
Baustelleneinrichtung für sämtliche in der
Leistungsbeschreibung aufgeführten Leistungen, unter
Beachtung der bauseitigen Erschließung.

- Büro- und Materialkosten
- Schutzmaßnahmen für Personal sowie für das
  angelieferte Material
- Firmeneigene Hebemittel und Werkzeuge
- Bereitstellung von Lagermöglichkeiten
- Aufstellung von Containern/Unterkünfte Personal
- Schützen der bereits verlegten Flachdachabdichtungen
- Schützen der bereits montierten Fenster und Fassaden

Die Lagermöglichkeiten sind vorrangig mit der
Bauleitung
abzustimmen. Hebemittel sind in die Preise
einzurechnen.
Anfallender Bauschutt ist durch den Unternehmer
vorschriftsmäßig und zu entsorgen.

Gilt für alle Bauabschnitte!
Menge: 1,000 psch

**01.01.050 Fahrgerüst erstellen, LK 3**
*** Bezugsbeschreibung
Fahrbares Gerüst nach DIN 4420-3 aufstellen, als
Arbeitsgerüst
mit einer Arbeitslage, Seitenschutz und Zugang,
Standfläche
eben.

Lastklasse: 3 (2,0 kN/m2)
Abmessung: 2,50m x 2,50m als Plattform
Arbeitshöhe: ca. 3,11m
Aufstellort: Unterdecke UD.00.01
Menge: 3,000 St

**01.01.060 Fahrgerüst entfernen, LK3**
Fahrbares Gerüst nach DIN 4420-3 entfernen, als
Arbeitsgerüst
mit einer Arbeitslage, Seitenschutz und Zugang,
Standfläche
eben.

Lastklasse: 3 (2,0 kN/m2)
Abmessung: 2,50m x 2,50m als Plattform
Arbeitshöhe: ca. 3,11m
Aufstellort: Unterdecke UD.00.01
Menge: 3,000 St

**01.01.070 Fahrgerüst, Gebrauchsüberlassung**
*** wie Position 01.01.050
Fahrbares Gerüst wie beschrieben

Lastklasse: 3 (2,0 kN/m2)
Abmessung: 2,50m x 2,50m als Plattform
Arbeitshöhe: ca. 3,11m
Aufstellort: Unterdecke UD.00.01
Menge: 12,000 StWo

**01.01.080 Bauzaun liefern, aufstellen und räumen**
Bauzaun ohne Drahtspitzen (Anforderung Schulgelände)
für den
gesamten Zeitraum des Bauabschnitts 1, auf befestigten
und
unbefestigten Untergrund, aus Einzelelementen mit
verzinkten
Stahlrohrrahmen und Vergitterung, mit Standfüßen,
Zaunoberkante über Oberfläche Gelände 2m, liefern,
aufstellen
und räumen.
Ausführung inkl. Sicherung der Bauzaunelemente mit
Schellen
Menge: 75,000 m

**01.01.090 Muster Oberfläche Stahblech, RAL**
Vor der Ausführung der Leistungen sind mehrere Muster
nach
Vorgabe und Detailzeichnung zu erstellen.

2 Stk. Handmuster

Abmessungen:
Länge/Breite: 350 mm/ 350mm

Oberfläche Stahlblech,  beschichtet
RAL Ton 3001 und RAL 1018

Glanzgrad gemäß Ausführung Bestandstüren

gemäß Vorgaben "Oberflächen" und ZTV
gemäß Vorgabe Denkmalpflege und Architekturplanung
Menge: 2,000 St

#### Bereich 01.02 Sanierung Unterdecke UD.00.01

**01.02.010 Demontage Bestandsunterdecke**
*** Bezugsbeschreibung
Demontieren einer abgehängten und gedämmten
Bestandsunterdecke im Außenbereich EG

Lage: Eingangsbereich EG
Plan: 786-LP5.UD.01, Grundriss Erdgeschoss

Zeichnung ist zu beachten.

Denkmalgeschützte Bestandsunterdecke bestehend aus:
Stahlplatten beschichtet, t=2mm, 1070mm x 1070mm
aufgelegt und vernietet (Stahlnieten) auf eine
abgehängte
Metallunterkonstruktion aus gekanteten U- Profilen ca.
150mm
x 30mm.
Metallkonstruktion im Raster angeordnet.
Rastermaß (Achsmaß) ca. 1200mm x 1200mm

Befestigung: Nonius- Abhänger mit Stahllaschen zur
Aufhängung der Metallunterkonstruktion.

Einbauhöhe UK- Unterdecke ca. 3110mm über OK Außen-
Belag

In abgeschlossener Leistung, inklusive aller benötigten
Kleinteile und weiteren Ausführungen.

Substanzschonende und zerstörungsfreie Demontage der
denkmalgeschützten Bestandsunterdecke im Außenbereich
zur
Aufarbeitung und zum Wiedereinbau der
Bestandsunterdecke
- Aufbohren der Stahlnieten
- Substanzschonende und zerstörungsfreie Demontage der
einzelnen Stahlplatten- Elemente und der
Unterkonstruktion
bestehend U- Profilen

Die Arbeiten sind über Kopf auszuführen. Diese Arbeiten
sind einzukalkulieren und werden nicht gesondert
vergütet.

Alle Maße sind vor Ort zu prüfen.
Menge: 145,000 m²

**01.02.020 Zulage Demontage Anschlussleiste**
*** wie Position 01.02.010
Demontage der Wandanschlussleiste
bestehend aus einem Metallprofil ca. 40mm x 40mm,
in RAL- Ton beschichtet.
Demontage ist substanzschoned und zerstörungsfrei
durchzuführen.
Menge: 75,000 m

**01.02.030 Zulage Demontage Deckenleuchten**
*** wie Position 01.02.010
Demontage der Deckenleuchten
bestehend aus in einer in die Stahl- Decken Elemente
rechteckigen eingelassenen Einbauleuchte.
Maße: 900mm x 900mm
Demontage ist substanzschoned und zerstörungsfrei
durchzuführen.
Menge: 2,000 St

**01.02.040 Zulage Demontage technische Einbauteile**
*** wie Position 01.02.010
Demontage von technischen Einbauteilen
wie Überwachungskameras, Anbauleuchten, Deckenmelder
etc.
Demontage ist substanzschoned und zerstörungsfrei
durchzuführen.
Menge: 4,000 St

**01.02.050 Ausbau und Entsorgung Bestandsdämmung (KMF)**
Fachgerechter Ausbau und Entsorgung KMF Dämmung
Dämmung aus Mineralwollplatten mit künstlichen
Mineralfasern
(KMF), zwischen Unterdecke und UK- Betondecke
entfernen.
Die Mineralwolle in Plastiksäcken sammeln und lagern.
Leistung inkl. Transort und Entsorgungskosten.

Die Entsorgung sämtlicher Abfälle hat unter Erfüllung
der
abfallrechtlichen Deklarations- Nachweis- und
Dokumentationspflichte zu erfolgen.

Dämmmaterial: Mineralwolle
Menge: 145,000 m²

**01.02.060 Demontage und Entsorgung Aufhängung Unterdecke**
Fachgerechte Demontage und Entsorgung der Aufhängung
aus
verzinkten Stahlabhängern der Paneelunterdecke

Bauteil: Nonius- Abhänger mit Stahllaschen zur
Aufhängung der
Metallunterkonstruktion.
Menge: 105,000 St

**01.02.070 Neubeschichtung der Bestandsunterdecke**
*** Bezugsbeschreibung
Neubeschichtung der Bestandsunterdecke in RAL- Ton 1018
nach Angabe Architekt

Ausfuehrung gem. ZTV "Anstrich bestehender bereits
behandelter Stahlflaechen - aussen", behandeln und
streichen.

Element:
Stahlplatten Unterdecke ca. 1200mm x 1200mm

Oberfläche ist im Bestand bereits in RAL-Ton lackiert.

Die Altbeschichtung ist zuerst komplett zu entfernen
und dann
gem. ZTV zu behandeln.

2K- Seidenmattlack

Glanzgrad: seidenmatt

Werkstoffbasis: PUR-Acryllack, zweikomponentig

Anstrich seidenmatt, wasserbasiert, mechanisch und
chemisch
hoch belastbar, sehr licht- und wetterbeständig,
entspricht EN
71-3 Sicherheit von Spielzeug, chemikalienbeständig
gemäß
Prüfnachweis, desinfektionsmittelbeständig und
dekontaminierbar gemäß Prüfnachweis, geprüft gemäß
AgBB-Schema, geeignet bei indirektem
Lebensmittelkontakt
gemäß Prüfnachweis

Korrosivitätskategorie C2 - gering

inkl. Anstrich aller Befestigungsmittel

Farbton:
RAL 1018, nach Angabe Architekt

'.........'
Angebotenes Fabrikat (Hersteller und genaue
Typenbezeichnung)

Einbauort:
Unterdecke UD.00.01
Menge: 130,000 St

**01.02.080 Neubeschichtung der Wandanschlussleiste**
*** wie Position 01.02.070
Neubeschichtung der Wandanschlussleiste in RAL- Ton
1018
Menge: 75,000 lfdm

**01.02.090 Neubeschichtung der Profile der Traggitterkonstruktion**
*** wie Position 01.02.070
Neubeschichtung der Profile der Traggitterkonstruktion
in RAL- Ton

U- Profil ca. 130mm x 40mm mit aufgeschweißter
Stahlplatte
150mm (Breite), t= 2mm als unterseitig sichtbarer
Gitterstruktur
Menge: 175,000 lfdm

**01.02.100 Herstellen einer neuen Abhängung in Edelstahl**
Herstellen einer neuen Abhängung aus Edelstahl
nach Wahl des AN.
Zur Aufhängung der aufgearbeiteten Stahlunterdecke
inkl.
Unterkonstruktion. Aufhängepunkte auf das Rastermaß der
Unterkonstruktion abgestimmt und gemäß Statik zu
erstellen
durch den AN.
Höhenmaße sind nach Bestandsaufmaß wiederherzustellen.

Abhängung gemäß der von dem AN zu erstellenenden
Statik.
Ausgelegt für Unter- Deckensysteme im Außenbereich und
im
Verkehrsbereich/ Personenverkehr/ Eingangsbereiche und
auf
alle zu berücksichtigen angreifenden Lasten.
Menge: 105,000 St

**01.02.110 Dämmung Unterdecke**
Dämmung, aus Mineralwolle, nicht brennbar, MW DIN EN
13162, einlagig,
Anwendungsgebiet: Witterungsgeschützt unter Bekleidung
Unterdecke Gebäudeauskragung, Außen

inkl. fachgerechter Befestigung an unterseitig zu
dämmender
Stahl- Betondecke

Bemessungswert der Wärmeleitfähigkeit: 0,035 W/(mK)
gemäß Bestandgutachten Wärmeschutzplanung

Gesamtdicke: bis 120 mm
Menge: 145,000 m²

**01.02.120 Remontage der Paneelunterdecke**
*** Bezugsbeschreibung
Remontage einer abgehängten und gedämmten
Bestandsunterdecke im Außenbereich EG

Lage: Eingangsbereich EG
Plan: 786-LP5.UD.01, Grundriss Erdgeschoss

Zeichnung ist zu beachten.

Wiedereinbau Denkmalgeschützte Bestandsunterdecke
bestehend aus:
Stahlplatten beschichtet, t=2mm, ca. 1070mm x 1070mm
aufgelegt und vernietet (Stahlnieten) auf eine
abgehängte
Metallunterkonstruktion aus gekanteten U- Profilen ca.
150mm
x 30mm.
Metallkonstruktion im Raster angeordnet.
Rastermaß (Achsmaß) ca. 1200mm x 1200mm

Befestigung: Edelstahl- Abhängung nach Wahl des AN

Einbauhöhe UK- Unterdecke ca. 3110mm über OK Außen-
Belag

In abgeschlossener Leistung, inklusive aller benötigten
Kleinteile und weiteren Ausführungen.

Die Arbeiten sind über Kopf auszuführen. Diese
Arbeiten sind
einzukalkulieren und werden nicht gesondert vergütet.

Alle Maße sind vor Ort zu prüfen.
Menge: 145,000 m²

**01.02.130 Zulage Remontage Anschlussleiste**
*** wie Position 01.02.120
Remontage der Wandanschlussleiste
bestehend aus einem Metallprofil L- Profil ca. 40mm x
40mm,
in RAL- Ton beschichtet.

In abgeschlossener Leistung, inklusive aller benötigten
Kleinteile und weiteren Ausführungen.
Menge: 75,000 m

**01.02.140 Zulage Remontage Deckenleuchten**
*** wie Position 01.02.120
Remontage der Deckenleuchten
bestehend aus in einer in die Stahl- Decken Elemente
rechteckigen eingelassenen Einbauleuchte.
Maße: 900mm x 900mm
Menge: 2,000 St

**01.02.150 Zulage Remontage technische Einbauteile**
*** wie Position 01.02.120
Remontage von technischen Einbauteilen
wie Überwachungskameras, Anbauleuchten, Deckenmelder
etc.
Menge: 4,000 St

**01.02.160 Stahldeckenplatte neu**
Herstellen und Einbau einer neuen Stahldeckenplatte
für den Ersatz eines beschädigten Elementes
Stahl verzinkt, beschichtet in RAL- Ton gemäß
denkmalgeschützten Bestand

Stahlplatten beschichtet, t=2mm, ca. 1070mm x 1070mm
Menge: 1,000 St

**01.02.170 Anschlussleiste Wand neu**
Herstellen und Einbau einer neuen Anschlussleiste Wand
für den Ersatz eines beschädigten Elementes
Stahl verzinkt, beschichtet in RAL- Ton gemäß
denkmalgeschützten Bestand

bestehend aus einem Metallprofil L- Profil ca. 40mm x
40mm,
in RAL- Ton beschichtet.
Menge: 1,000 m

**01.02.180 Profil der Traggitterkonstruktion neu**
Herstellen, liefern und Einbau Profil der
Traggitterkonstruktion
in RAL- Ton

U- Profil ca. 130mm x 40mm mit aufgeschweißter
Stahlplatte
150mm (Breite), t= 2mm als unterseitig sichtbarer
Gitterstruktur
Menge: 1,000 m

#### Bereich 01.03 Sanierung Unterdecke UD.00.02

**01.03.010 Demontage Bestandsunterdecke**
*** Bezugsbeschreibung
Demontieren einer abgehängten und gedämmten
Bestandsunterdecke im Außenbereich EG

Lage: Eingangsbereich EG
Plan: 786-LP5.UD.01, Grundriss Erdgeschoss

Zeichnung ist zu beachten.

Denkmalgeschützte Bestandsunterdecke bestehend aus:
Stahlplatten beschichtet, t=2mm, 1070mm x 1070mm
aufgelegt und vernietet (Stahlnieten) auf eine
abgehängte
Metallunterkonstruktion aus gekanteten U- Profilen ca.
150mm
x 30mm.
Metallkonstruktion im Raster angeordnet.
Rastermaß (Achsmaß) ca. 1200mm x 1200mm

Befestigung: Nonius- Abhänger mit Stahllaschen zur
Aufhängung der Metallunterkonstruktion.

Einbauhöhe UK- Unterdecke ca. 3110mm über OK Außen-
Belag

In abgeschlossener Leistung, inklusive aller benötigten
Kleinteile und weiteren Ausführungen.

Substanzschonende und zerstörungsfreie Demontage der
denkmalgeschützten Bestandsunterdecke im Außenbereich
zur
Aufarbeitung und zum Wiedereinbau der
Bestandsunterdecke
- Aufbohren der Stahlnieten
- Substanzschonende und zerstörungsfreie Demontage der
einzelnen Stahlplatten- Elemente und der
Unterkonstruktion
bestehend U- Profilen

Die Arbeiten sind über Kopf auszuführen. Diese Arbeiten
sind einzukalkulieren und werden nicht gesondert
vergütet.

Alle Maße sind vor Ort zu prüfen.
Menge: 25,000 m²

**01.03.020 Zulage Demontage Anschlussleiste**
*** wie Position 01.03.010
Demontage der Wandanschlussleiste
bestehend aus einem Metallprofil ca. 40mm x 40mm,
in RAL- Ton beschichtet.
Demontage ist substanzschoned und zerstörungsfrei
durchzuführen.
Menge: 20,000 m

**01.03.030 Zulage Demontage Deckenleuchten**
*** wie Position 01.03.010
Demontage der Deckenleuchten
bestehend aus in einer in die Stahl- Decken Elemente
rechteckigen eingelassenen Einbauleuchte.
Maße: 900mm x 900mm
Demontage ist substanzschoned und zerstörungsfrei
durchzuführen.
Menge: 1,000 St

**01.03.040 Zulage Demontage technische Einbauteile**
*** wie Position 01.03.010
Demontage von technischen Einbauteilen
wie Überwachungskameras, Anbauleuchten, Deckenmelder
etc.
Demontage ist substanzschoned und zerstörungsfrei
durchzuführen.
Menge: 3,000 St

**01.03.050 Ausbau und Entsorgung Bestandsdämmung (KMF)**
Fachgerechter Ausbau und Entsorgung KMF Dämmung
Dämmung aus Mineralwollplatten mit künstlichen
Mineralfasern
(KMF), zwischen Unterdecke und UK- Betondecke
entfernen.
Die Mineralwolle in Plastiksäcken sammeln und lagern.
Leistung inkl. Transort und Entsorgungskosten.

Die Entsorgung sämtlicher Abfälle hat unter Erfüllung
der
abfallrechtlichen Deklarations- Nachweis- und
Dokumentationspflichte zu erfolgen.

Dämmmaterial: Mineralwolle
Menge: 25,000 m²

**01.03.060 Demontage und Entsorgung Aufhängung Unterdecke**
Fachgerechte Demontage und Entsorgung der Aufhängung
aus
verzinkten Stahlabhängern der Paneelunterdecke

Bauteil: Nonius- Abhänger mit Stahllaschen zur
Aufhängung der
Metallunterkonstruktion.
Menge: 25,000 St

**01.03.070 Neubeschichtung der Bestandsunterdecke**
*** Bezugsbeschreibung
Neubeschichtung der Bestandsunterdecke in RAL- Ton 3001
nach Angabe Architekt

Ausfuehrung gem. ZTV "Anstrich bestehender bereits
behandelter Stahlflaechen - aussen", behandeln und
streichen.

Element:
Stahlplatten Unterdecke ca. 1200mm x 1200mm

Oberfläche ist im Bestand bereits in RAL-Ton lackiert.

Die Altbeschichtung ist zuerst komplett zu entfernen
und dann
gem. ZTV zu behandeln.

2K- Seidenmattlack

Glanzgrad: seidenmatt

Werkstoffbasis: PUR-Acryllack, zweikomponentig

Anstrich seidenmatt, wasserbasiert, mechanisch und
chemisch
hoch belastbar, sehr licht- und wetterbeständig,
entspricht EN
71-3 Sicherheit von Spielzeug, chemikalienbeständig
gemäß
Prüfnachweis, desinfektionsmittelbeständig und
dekontaminierbar gemäß Prüfnachweis, geprüft gemäß
AgBB-Schema, geeignet bei indirektem
Lebensmittelkontakt
gemäß Prüfnachweis

Korrosivitätskategorie C2 - gering

inkl. Anstrich aller Befestigungsmittel

Farbton:
RAL 1018, nach Angabe Architekt

'.........'
Angebotenes Fabrikat (Hersteller und genaue
Typenbezeichnung)

Einbauort:
Unterdecke UD.00.01
Menge: 20,000 St

**01.03.080 Neubeschichtung der Wandanschlussleiste**
*** wie Position 01.03.070
Neubeschichtung der Wandanschlussleiste in RAL- Ton
1018
Menge: 20,000 lfdm

**01.03.090 Neubeschichtung der Profile der Traggitterkonstruktion**
*** wie Position 01.03.070
Neubeschichtung der Profile der Traggitterkonstruktion
in RAL- Ton

U- Profil ca. 130mm x 40mm mit aufgeschweißter
Stahlplatte
150mm (Breite), t= 2mm als unterseitig sichtbarer
Gitterstruktur
Menge: 30,000 lfdm

**01.03.100 Herstellen einer neuen Abhängung in Edelstahl**
Herstellen einer neuen Abhängung aus Edelstahl
nach Wahl des AN.
Zur Aufhängung der aufgearbeiteten Stahlunterdecke
inkl.
Unterkonstruktion. Aufhängepunkte auf das Rastermaß der
Unterkonstruktion abgestimmt und gemäß Statik zu
erstellen
durch den AN.
Höhenmaße sind nach Bestandsaufmaß wiederherzustellen.

Abhängung gemäß der von dem AN zu erstellenenden
Statik.
Ausgelegt für Unter- Deckensysteme im Außenbereich und
im
Verkehrsbereich/ Personenverkehr/ Eingangsbereiche und
auf
alle zu berücksichtigen angreifenden Lasten.
Menge: 25,000 St

**01.03.110 Dämmung Unterdecke**
Dämmung, aus Mineralwolle, nicht brennbar, MW DIN EN
13162, einlagig,
Anwendungsgebiet: Witterungsgeschützt unter Bekleidung
Unterdecke Gebäudeauskragung, Außen

inkl. fachgerechter Befestigung an unterseitig zu
dämmender
Stahl- Betondecke

Bemessungswert der Wärmeleitfähigkeit: 0,035 W/(mK)
gemäß Bestandgutachten Wärmeschutzplanung

Gesamtdicke: bis 120 mm
Menge: 25,000 m²

**01.03.120 Remontage der Paneelunterdecke**
*** Bezugsbeschreibung
Remontage einer abgehängten und gedämmten
Bestandsunterdecke im Außenbereich EG

Lage: Eingangsbereich EG
Plan: 786-LP5.UD.01, Grundriss Erdgeschoss

Zeichnung ist zu beachten.

Wiedereinbau Denkmalgeschützte Bestandsunterdecke
bestehend aus:
Stahlplatten beschichtet, t=2mm, 1070mm x 1070mm
aufgelegt und vernietet (Stahlnieten) auf eine
abgehängte
Metallunterkonstruktion aus gekanteten U- Profilen ca.
150mm
x 30mm.
Metallkonstruktion im Raster angeordnet.
Rastermaß (Achsmaß) ca. 1200mm x 1200mm

Befestigung: Edelstahl- Abhängung nach Wahl des AN

Einbauhöhe UK- Unterdecke ca. 3110mm über OK Außen-
Belag

In abgeschlossener Leistung, inklusive aller benötigten
Kleinteile und weiteren Ausführungen.

Die Arbeiten sind über Kopf auszuführen. Diese
Arbeiten sind
einzukalkulieren und werden nicht gesondert vergütet.

Alle Maße sind vor Ort zu prüfen.
Menge: 25,000 m²

**01.03.130 Zulage Remontage Anschlussleiste**
*** wie Position 01.03.120
Remontage der Wandanschlussleiste
bestehend aus einem Metallprofil ca. 40mm x 40mm,
in RAL- Ton beschichtet.

In abgeschlossener Leistung, inklusive aller benötigten
Kleinteile und weiteren Ausführungen.
Menge: 20,000 m

**01.03.140 Zulage Remontage Deckenleuchten**
*** wie Position 01.03.120
Remontage der Deckenleuchten
bestehend aus in einer in die Stahl- Decken Elemente
rechteckigen eingelassenen Einbauleuchte.
Maße: 900mm x 900mm
Menge: 1,000 St

**01.03.150 Zulage Remontage technische Einbauteile**
*** wie Position 01.03.120
Remontage von technischen Einbauteilen
wie Überwachungskameras, Anbauleuchten, Deckenmelder
etc.
Menge: 3,000 St

#### Bereich 01.04 Stundenlohnarbeiten

*Hinweis*
Stundenlohnarbeiten für nicht erfasste Leistungen

**01.04.010 Stundenlohnarbeit Vorarbeiter**
Stunde(n) eines Poliers für nicht erfasste
Leistungen gegen besonderen Nachweis einschließlich
aller Lohnnebenkosten.
Menge: 10,000 Std

**01.04.020 Stundenlohnarbeit Facharbeiter**
Stunde(n) eines Facharbeiters für nicht erfasste
Leistungen
gegen besonderen Nachweis einschließlich aller
Lohnnebenkosten.
Menge: 15,000 Std

**01.04.030 Stundenlohnarbeit / Bau- Helfer**
Stunde(n) eines Bau- Helfers für nicht erfasste
Leistungen
gegen besonderen Nachweis einschließlich aller
Lohnnebenkosten.
Menge: 10,000 Std

### Titel 02 Bauabschnitt 2 Sanierung Unterdecken

*Hinweis*
Bauabschnitt 2:

Geplanter Ausführungszeitraum: 08.06.26- 21.08.26
(Siehe Bauzeitenplan)

#### Bereich 02.01 Allgemeine Positionen

**02.01.010 Fahrgerüst erstellen, LK 3**
*** Bezugsbeschreibung
Fahrbares Gerüst nach DIN 4420-3 aufstellen, als
Arbeitsgerüst
mit einer Arbeitslage, Seitenschutz und Zugang,
Standfläche
eben.

Lastklasse: 3 (2,0 kN/m2)
Abmessung: 2,50m x 2,50m als Plattform
Arbeitshöhe: ca. 3,11m
Aufstellort: Unterdecke UD.00.01
Menge: 3,000 St

**02.01.020 Fahrgerüst entfernen, LK3**
Fahrbares Gerüst nach DIN 4420-3 entfernen, als
Arbeitsgerüst
mit einer Arbeitslage, Seitenschutz und Zugang,
Standfläche
eben.

Lastklasse: 3 (2,0 kN/m2)
Abmessung: 2,50m x 2,50m als Plattform
Arbeitshöhe: ca. 3,11m
Aufstellort: Unterdecke UD.00.01
Menge: 3,000 St

**02.01.030 Fahrgerüst, Gebrauchsüberlassung**
*** wie Position 02.01.010
Fahrbares Gerüst wie beschrieben

Lastklasse: 3 (2,0 kN/m2)
Abmessung: 2,50m x 2,50m als Plattform
Arbeitshöhe: ca. 3,11m
Aufstellort: Unterdecke UD.00.01
Menge: 12,000 StWo

**02.01.040 Bauzaun liefern, aufstellen und räumen**
Bauzaun ohne Drahtspitzen (Anforderung Schulgelände)
für den
gesamten Zeitraum des Bauabschnitts 1, auf befestigten
und
unbefestigten Untergrund, aus Einzelelementen mit
verzinkten
Stahlrohrrahmen und Vergitterung, mit Standfüßen,
Zaunoberkante über Oberfläche Gelände 2m, liefern,
aufstellen
und räumen.
Ausführung inkl. Sicherung der Bauzaunelemente mit
Schellen
Menge: 75,000 m

#### Bereich 02.02 Sanierung Unterdecke UD.00.03

**02.02.010 Demontage Bestandsunterdecke**
*** Bezugsbeschreibung
Demontieren einer abgehängten und gedämmten
Bestandsunterdecke im Außenbereich EG

Lage: Eingangsbereich EG
Plan: 786-LP5.UD.01, Grundriss Erdgeschoss

Zeichnung ist zu beachten.

Denkmalgeschützte Bestandsunterdecke bestehend aus:
Stahlplatten beschichtet, t=2mm, 1070mm x 1070mm
aufgelegt und vernietet (Stahlnieten) auf eine
abgehängte
Metallunterkonstruktion aus gekanteten U- Profilen ca.
150mm
x 30mm.
Metallkonstruktion im Raster angeordnet.
Rastermaß (Achsmaß) ca. 1200mm x 1200mm

Befestigung: Nonius- Abhänger mit Stahllaschen zur
Aufhängung der Metallunterkonstruktion.

Einbauhöhe UK- Unterdecke ca. 3110mm über OK Außen-
Belag

In abgeschlossener Leistung, inklusive aller benötigten
Kleinteile und weiteren Ausführungen.

Substanzschonende und zerstörungsfreie Demontage der
denkmalgeschützten Bestandsunterdecke im Außenbereich
zur
Aufarbeitung und zum Wiedereinbau der
Bestandsunterdecke
- Aufbohren der Stahlnieten
- Substanzschonende und zerstörungsfreie Demontage der
einzelnen Stahlplatten- Elemente und der
Unterkonstruktion
bestehend U- Profilen

Die Arbeiten sind über Kopf auszuführen. Diese Arbeiten
sind einzukalkulieren und werden nicht gesondert
vergütet.

Alle Maße sind vor Ort zu prüfen.
Menge: 68,000 m²

**02.02.020 Zulage Demontage Anschlussleiste**
*** wie Position 02.02.010
Demontage der Wandanschlussleiste
bestehend aus einem Metallprofil ca. 40mm x 40mm,
in RAL- Ton beschichtet.
Demontage ist substanzschoned und zerstörungsfrei
durchzuführen.
Menge: 45,000 m

**02.02.030 Zulage Demontage Deckenleuchten**
*** wie Position 02.02.010
Demontage der Deckenleuchten
bestehend aus in einer in die Stahl- Decken Elemente
rechteckigen eingelassenen Einbauleuchte.
Maße: 900mm x 900mm
Demontage ist substanzschoned und zerstörungsfrei
durchzuführen.
Menge: 1,000 St

**02.02.040 Zulage Demontage technische Einbauteile**
*** wie Position 02.02.010
Demontage von technischen Einbauteilen
wie Überwachungskameras, Anbauleuchten, Deckenmelder
etc.
Demontage ist substanzschoned und zerstörungsfrei
durchzuführen.
Menge: 2,000 St

**02.02.050 Ausbau und Entsorgung Bestandsdämmung (KMF)**
Fachgerechter Ausbau und Entsorgung KMF Dämmung
Dämmung aus Mineralwollplatten mit künstlichen
Mineralfasern
(KMF), zwischen Unterdecke und UK- Betondecke
entfernen.
Die Mineralwolle in Plastiksäcken sammeln und lagern.
Leistung inkl. Transort und Entsorgungskosten.

Die Entsorgung sämtlicher Abfälle hat unter Erfüllung
der
abfallrechtlichen Deklarations- Nachweis- und
Dokumentationspflichte zu erfolgen.

Dämmmaterial: Mineralwolle
Menge: 68,000 m²

**02.02.060 Demontage und Entsorgung Aufhängung Unterdecke**
Fachgerechte Demontage und Entsorgung der Aufhängung
aus
verzinkten Stahlabhängern der Paneelunterdecke

Bauteil: Nonius- Abhänger mit Stahllaschen zur
Aufhängung der
Metallunterkonstruktion.
Menge: 85,000 St

**02.02.070 Neubeschichtung der Bestandsunterdecke**
*** Bezugsbeschreibung
Neubeschichtung der Bestandsunterdecke in RAL- Ton 1018
nach Angabe Architekt

Ausfuehrung gem. ZTV "Anstrich bestehender bereits
behandelter Stahlflaechen - aussen", behandeln und
streichen.

Element:
Stahlplatten Unterdecke ca. 1200mm x 1200mm

Oberfläche ist im Bestand bereits in RAL-Ton lackiert.

Die Altbeschichtung ist zuerst komplett zu entfernen
und dann
gem. ZTV zu behandeln.

2K- Seidenmattlack

Glanzgrad: seidenmatt

Werkstoffbasis: PUR-Acryllack, zweikomponentig

Anstrich seidenmatt, wasserbasiert, mechanisch und
chemisch
hoch belastbar, sehr licht- und wetterbeständig,
entspricht EN
71-3 Sicherheit von Spielzeug, chemikalienbeständig
gemäß
Prüfnachweis, desinfektionsmittelbeständig und
dekontaminierbar gemäß Prüfnachweis, geprüft gemäß
AgBB-Schema, geeignet bei indirektem
Lebensmittelkontakt
gemäß Prüfnachweis

Korrosivitätskategorie C2 - gering

inkl. Anstrich aller Befestigungsmittel

Farbton:
RAL 1018, nach Angabe Architekt

'.........'
Angebotenes Fabrikat (Hersteller und genaue
Typenbezeichnung)

Einbauort:
Unterdecke UD.00.01
Menge: 85,000 St

**02.02.080 Neubeschichtung der Wandanschlussleiste**
*** wie Position 02.02.070
Neubeschichtung der Wandanschlussleiste in RAL- Ton
1018
Menge: 45,000 lfdm

**02.02.090 Neubeschichtung der Profile der Traggitterkonstruktion**
*** wie Position 02.02.070
Neubeschichtung der Profile der Traggitterkonstruktion
in RAL- Ton

U- Profil ca. 130mm x 40mm mit aufgeschweißter
Stahlplatte
150mm (Breite), t= 2mm als unterseitig sichtbarer
Gitterstruktur
Menge: 150,000 lfdm

**02.02.100 Herstellen einer neuen Abhängung in Edelstahl**
Herstellen einer neuen Abhängung aus Edelstahl
nach Wahl des AN.
Zur Aufhängung der aufgearbeiteten Stahlunterdecke
inkl.
Unterkonstruktion. Aufhängepunkte auf das Rastermaß der
Unterkonstruktion abgestimmt und gemäß Statik zu
erstellen
durch den AN.
Höhenmaße sind nach Bestandsaufmaß wiederherzustellen.

Abhängung gemäß der von dem AN zu erstellenenden
Statik.
Ausgelegt für Unter- Deckensysteme im Außenbereich und
im
Verkehrsbereich/ Personenverkehr/ Eingangsbereiche und
auf
alle zu berücksichtigen angreifenden Lasten.
Menge: 85,000 St

**02.02.110 Dämmung Unterdecke**
Dämmung, aus Mineralwolle, nicht brennbar, MW DIN EN
13162, einlagig,
Anwendungsgebiet: Witterungsgeschützt unter Bekleidung
Unterdecke Gebäudeauskragung, Außen

inkl. fachgerechter Befestigung an unterseitig zu
dämmender
Stahl- Betondecke

Bemessungswert der Wärmeleitfähigkeit: 0,035 W/(mK)
gemäß Bestandgutachten Wärmeschutzplanung

Gesamtdicke: bis 120 mm
Menge: 68,000 m²

**02.02.120 Remontage der Paneelunterdecke**
*** Bezugsbeschreibung
Remontage einer abgehängten und gedämmten
Bestandsunterdecke im Außenbereich EG

Lage: Eingangsbereich EG
Plan: 786-LP5.UD.01, Grundriss Erdgeschoss

Zeichnung ist zu beachten.

Wiedereinbau Denkmalgeschützte Bestandsunterdecke
bestehend aus:
Stahlplatten beschichtet, t=2mm, 1070mm x 1070mm
aufgelegt und vernietet (Stahlnieten) auf eine
abgehängte
Metallunterkonstruktion aus gekanteten U- Profilen ca.
150mm
x 30mm.
Metallkonstruktion im Raster angeordnet.
Rastermaß (Achsmaß) ca. 1200mm x 1200mm

Befestigung: Edelstahl- Abhängung nach Wahl des AN

Einbauhöhe UK- Unterdecke ca. 3110mm über OK Außen-
Belag

In abgeschlossener Leistung, inklusive aller benötigten
Kleinteile und weiteren Ausführungen.

Die Arbeiten sind über Kopf auszuführen. Diese
Arbeiten sind
einzukalkulieren und werden nicht gesondert vergütet.

Alle Maße sind vor Ort zu prüfen.
Menge: 68,000 m²

**02.02.130 Zulage Remontage Anschlussleiste**
*** wie Position 02.02.120
Remontage der Wandanschlussleiste
bestehend aus einem Metallprofil ca. 40mm x 40mm,
in RAL- Ton beschichtet.

In abgeschlossener Leistung, inklusive aller benötigten
Kleinteile und weiteren Ausführungen.
Menge: 45,000 m

**02.02.140 Zulage Remontage Deckenleuchten**
*** wie Position 02.02.120
Remontage der Deckenleuchten
bestehend aus in einer in die Stahl- Decken Elemente
rechteckigen eingelassenen Einbauleuchte.
Maße: 900mm x 900mm
Menge: 1,000 St

**02.02.150 Zulage Remontage technische Einbauteile**
*** wie Position 02.02.120
Remontage von technischen Einbauteilen
wie Überwachungskameras, Anbauleuchten, Deckenmelder
etc.
Menge: 2,000 St

#### Bereich 02.04 Stundenlohnarbeiten

*Hinweis*
Stundenlohnarbeiten für nicht erfasste Leistungen

**02.04.010 Stundenlohnarbeit Vorarbeiter**
Stunde(n) eines Poliers für nicht erfasste
Leistungen gegen besonderen Nachweis einschließlich
aller Lohnnebenkosten.
Menge: 10,000 Std

**02.04.020 Stundenlohnarbeit Facharbeiter**
Stunde(n) eines Facharbeiters für nicht erfasste
Leistungen
gegen besonderen Nachweis einschließlich aller
Lohnnebenkosten.
Menge: 15,000 Std

**02.04.030 Stundenlohnarbeit / Bau- Helfer**
Stunde(n) eines Bau- Helfers für nicht erfasste
Leistungen
gegen besonderen Nachweis einschließlich aller
Lohnnebenkosten.
Menge: 10,000 Std

### Titel 03 Bauabschnitt 3 Sanierung Unterdecken

*Hinweis*
Bauabschnitt 3:

Geplanter Ausführungszeitraum: 22.06.26- 27.08.26
(Siehe Bauzeitenplan)

#### Bereich 03.01 Allgemeine Positionen

**03.01.010 Fahrgerüst erstellen, LK 3**
*** Bezugsbeschreibung
Fahrbares Gerüst nach DIN 4420-3 aufstellen, als
Arbeitsgerüst
mit einer Arbeitslage, Seitenschutz und Zugang,
Standfläche
eben.

Lastklasse: 3 (2,0 kN/m2)
Abmessung: 2,50m x 2,50m als Plattform
Arbeitshöhe: ca. 3,11m
Aufstellort: Unterdecke UD.00.01
Menge: 3,000 St

**03.01.020 Fahrgerüst entfernen, LK3**
Fahrbares Gerüst nach DIN 4420-3 entfernen, als
Arbeitsgerüst
mit einer Arbeitslage, Seitenschutz und Zugang,
Standfläche
eben.

Lastklasse: 3 (2,0 kN/m2)
Abmessung: 2,50m x 2,50m als Plattform
Arbeitshöhe: ca. 3,11m
Aufstellort: Unterdecke UD.00.01
Menge: 3,000 St

**03.01.030 Fahrgerüst, Gebrauchsüberlassung**
*** wie Position 03.01.010
Fahrbares Gerüst wie beschrieben

Lastklasse: 3 (2,0 kN/m2)
Abmessung: 2,50m x 2,50m als Plattform
Arbeitshöhe: ca. 3,11m
Aufstellort: Unterdecke UD.00.01
Menge: 12,000 StWo

**03.01.040 Bauzaun liefern, aufstellen und räumen**
Bauzaun ohne Drahtspitzen (Anforderung Schulgelände)
für den
gesamten Zeitraum des Bauabschnitts 1, auf befestigten
und
unbefestigten Untergrund, aus Einzelelementen mit
verzinkten
Stahlrohrrahmen und Vergitterung, mit Standfüßen,
Zaunoberkante über Oberfläche Gelände 2m, liefern,
aufstellen
und räumen.
Ausführung inkl. Sicherung der Bauzaunelemente mit
Schellen
Menge: 75,000 m

#### Bereich 03.02 Sanierung Unterdecke UD.00.04

**03.02.010 Demontage Bestandsunterdecke**
*** Bezugsbeschreibung
Demontieren einer abgehängten und gedämmten
Bestandsunterdecke im Außenbereich EG

Lage: Eingangsbereich EG
Plan: 786-LP5.UD.01, Grundriss Erdgeschoss

Zeichnung ist zu beachten.

Denkmalgeschützte Bestandsunterdecke bestehend aus:
Stahlplatten beschichtet, t=2mm, 1070mm x 1070mm
aufgelegt und vernietet (Stahlnieten) auf eine
abgehängte
Metallunterkonstruktion aus gekanteten U- Profilen ca.
150mm
x 30mm.
Metallkonstruktion im Raster angeordnet.
Rastermaß (Achsmaß) ca. 1200mm x 1200mm

Befestigung: Nonius- Abhänger mit Stahllaschen zur
Aufhängung der Metallunterkonstruktion.

Einbauhöhe UK- Unterdecke ca. 3110mm über OK Außen-
Belag

In abgeschlossener Leistung, inklusive aller benötigten
Kleinteile und weiteren Ausführungen.

Substanzschonende und zerstörungsfreie Demontage der
denkmalgeschützten Bestandsunterdecke im Außenbereich
zur
Aufarbeitung und zum Wiedereinbau der
Bestandsunterdecke
- Aufbohren der Stahlnieten
- Substanzschonende und zerstörungsfreie Demontage der
einzelnen Stahlplatten- Elemente und der
Unterkonstruktion
bestehend U- Profilen

Die Arbeiten sind über Kopf auszuführen. Diese Arbeiten
sind einzukalkulieren und werden nicht gesondert
vergütet.

Alle Maße sind vor Ort zu prüfen.
Menge: 180,000 m²

**03.02.020 Zulage Demontage Anschlussleiste**
*** wie Position 03.02.010
Demontage der Wandanschlussleiste
bestehend aus einem Metallprofil ca. 40mm x 40mm,
in RAL- Ton beschichtet.
Demontage ist substanzschoned und zerstörungsfrei
durchzuführen.
Menge: 95,000 m

**03.02.030 Zulage Demontage Deckenleuchten**
*** wie Position 03.02.010
Demontage der Deckenleuchten
bestehend aus abgehängten Linienleuchten
Maße: Durchmesseer 100mm
Einzellänge: bis 14m

Demontage ist substanzschoned und zerstörungsfrei
durchzuführen.
Menge: 3,000 St

**03.02.040 Zulage Demontage technische Einbauteile**
*** wie Position 03.02.010
Demontage von technischen Einbauteilen
wie Überwachungskameras, Anbauleuchten, Deckenmelder
etc.
Demontage ist substanzschoned und zerstörungsfrei
durchzuführen.
Menge: 2,000 St

**03.02.050 Ausbau und Entsorgung Bestandsdämmung (KMF)**
Fachgerechter Ausbau und Entsorgung KMF Dämmung
Dämmung aus Mineralwollplatten mit künstlichen
Mineralfasern
(KMF), zwischen Unterdecke und UK- Betondecke
entfernen.
Die Mineralwolle in Plastiksäcken sammeln und lagern.
Leistung inkl. Transort und Entsorgungskosten.

Die Entsorgung sämtlicher Abfälle hat unter Erfüllung
der
abfallrechtlichen Deklarations- Nachweis- und
Dokumentationspflichte zu erfolgen.

Dämmmaterial: Mineralwolle
Menge: 180,000 m²

**03.02.060 Demontage und Entsorgung Aufhängung Unterdecke**
Fachgerechte Demontage und Entsorgung der Aufhängung
aus
verzinkten Stahlabhängern der Paneelunterdecke

Bauteil: Nonius- Abhänger mit Stahllaschen zur
Aufhängung der
Metallunterkonstruktion.
Menge: 150,000 St

**03.02.070 Neubeschichtung der Bestandsunterdecke**
*** Bezugsbeschreibung
Neubeschichtung der Bestandsunterdecke in RAL- Ton 1018
nach Angabe Architekt

Ausfuehrung gem. ZTV "Anstrich bestehender bereits
behandelter Stahlflaechen - aussen", behandeln und
streichen.

Element:
Stahlplatten Unterdecke ca. 1200mm x 1200mm

Oberfläche ist im Bestand bereits in RAL-Ton lackiert.

Die Altbeschichtung ist zuerst komplett zu entfernen
und dann
gem. ZTV zu behandeln.

2K- Seidenmattlack

Glanzgrad: seidenmatt

Werkstoffbasis: PUR-Acryllack, zweikomponentig

Anstrich seidenmatt, wasserbasiert, mechanisch und
chemisch
hoch belastbar, sehr licht- und wetterbeständig,
entspricht EN
71-3 Sicherheit von Spielzeug, chemikalienbeständig
gemäß
Prüfnachweis, desinfektionsmittelbeständig und
dekontaminierbar gemäß Prüfnachweis, geprüft gemäß
AgBB-Schema, geeignet bei indirektem
Lebensmittelkontakt
gemäß Prüfnachweis

Korrosivitätskategorie C2 - gering

inkl. Anstrich aller Befestigungsmittel

Farbton:
RAL 1018, nach Angabe Architekt

'.........'
Angebotenes Fabrikat (Hersteller und genaue
Typenbezeichnung)

Einbauort:
Unterdecke UD.00.01
Menge: 158,000 St

**03.02.080 Neubeschichtung der Wandanschlussleiste**
*** wie Position 03.02.070
Neubeschichtung der Wandanschlussleiste in RAL- Ton
1018
Menge: 95,000 lfdm

**03.02.090 Neubeschichtung der Profile der Traggitterkonstruktion**
*** wie Position 03.02.070
Neubeschichtung der Profile der Traggitterkonstruktion
in RAL- Ton

U- Profil ca. 130mm x 40mm mit aufgeschweißter
Stahlplatte
150mm (Breite), t= 2mm als unterseitig sichtbarer
Gitterstruktur
Menge: 285,000 lfdm

**03.02.100 Herstellen einer neuen Abhängung in Edelstahl**
Herstellen einer neuen Abhängung aus Edelstahl
nach Wahl des AN.
Zur Aufhängung der aufgearbeiteten Stahlunterdecke
inkl.
Unterkonstruktion. Aufhängepunkte auf das Rastermaß der
Unterkonstruktion abgestimmt und gemäß Statik zu
erstellen
durch den AN.
Höhenmaße sind nach Bestandsaufmaß wiederherzustellen.

Abhängung gemäß der von dem AN zu erstellenenden
Statik.
Ausgelegt für Unter- Deckensysteme im Außenbereich und
im
Verkehrsbereich/ Personenverkehr/ Eingangsbereiche und
auf
alle zu berücksichtigen angreifenden Lasten.
Menge: 85,000 St

**03.02.110 Dämmung Unterdecke**
Dämmung, aus Mineralwolle, nicht brennbar, MW DIN EN
13162, einlagig,
Anwendungsgebiet: Witterungsgeschützt unter Bekleidung
Unterdecke Gebäudeauskragung, Außen

inkl. fachgerechter Befestigung an unterseitig zu
dämmender
Stahl- Betondecke

Bemessungswert der Wärmeleitfähigkeit: 0,035 W/(mK)
gemäß Bestandgutachten Wärmeschutzplanung

Gesamtdicke: bis 120 mm
Menge: 180,000 m²

**03.02.120 Remontage der Paneelunterdecke**
*** Bezugsbeschreibung
Remontage einer abgehängten und gedämmten
Bestandsunterdecke im Außenbereich EG

Lage: Eingangsbereich EG
Plan: 786-LP5.UD.01, Grundriss Erdgeschoss

Zeichnung ist zu beachten.

Wiedereinbau Denkmalgeschützte Bestandsunterdecke
bestehend aus:
Stahlplatten beschichtet, t=2mm, 1070mm x 1070mm
aufgelegt und vernietet (Stahlnieten) auf eine
abgehängte
Metallunterkonstruktion aus gekanteten U- Profilen ca.
150mm
x 30mm.
Metallkonstruktion im Raster angeordnet.
Rastermaß (Achsmaß) ca. 1200mm x 1200mm

Befestigung: Edelstahl- Abhängung nach Wahl des AN

Einbauhöhe UK- Unterdecke ca. 3110mm über OK Außen-
Belag

In abgeschlossener Leistung, inklusive aller benötigten
Kleinteile und weiteren Ausführungen.

Die Arbeiten sind über Kopf auszuführen. Diese
Arbeiten sind
einzukalkulieren und werden nicht gesondert vergütet.

Alle Maße sind vor Ort zu prüfen.
Menge: 180,000 m²

**03.02.130 Zulage Remontage Anschlussleiste**
*** wie Position 03.02.120
Remontage der Wandanschlussleiste
bestehend aus einem Metallprofil ca. 40mm x 40mm,
in RAL- Ton beschichtet.

In abgeschlossener Leistung, inklusive aller benötigten
Kleinteile und weiteren Ausführungen.
Menge: 95,000 m

**03.02.140 Zulage Remontage Deckenleuchten**
*** wie Position 03.02.120
Remontage der Deckenleuchten
bestehend aus abgehängten Linienleuchten
Maße: Durchmesseer 100mm
Einzellänge: bis 14m
Menge: 1,000 St

**03.02.150 Zulage Remontage technische Einbauteile**
*** wie Position 03.02.120
Remontage von technischen Einbauteilen
wie Überwachungskameras, Anbauleuchten, Deckenmelder
etc.
Menge: 2,000 St

#### Bereich 03.04 Stundenlohnarbeiten

*Hinweis*
Stundenlohnarbeiten für nicht erfasste Leistungen

**03.04.010 Stundenlohnarbeit Vorarbeiter**
Stunde(n) eines Poliers für nicht erfasste
Leistungen gegen besonderen Nachweis einschließlich
aller Lohnnebenkosten.
Menge: 10,000 Std

**03.04.020 Stundenlohnarbeit Facharbeiter**
Stunde(n) eines Facharbeiters für nicht erfasste
Leistungen
gegen besonderen Nachweis einschließlich aller
Lohnnebenkosten.
Menge: 15,000 Std

**03.04.030 Stundenlohnarbeit / Bau- Helfer**
Stunde(n) eines Bau- Helfers für nicht erfasste
Leistungen
gegen besonderen Nachweis einschließlich aller
Lohnnebenkosten.
Menge: 10,000 Std

USt %: 19,00
